# Encontro de cobertura plana acessível

- Propriedade do ficheiro: CYPE INGENIEROS, S.A.
- Formato: FIEBDC-3/2002
- Moeda: EUR
- Custos indirectos: 3.00 %
- IVA: 23.00 %

**QVP011** Ud Encontro de cobertura plana acessível, não ventilada, ajardinada extensiva, tipo invertida "ZINCO", com sumidouro de saída vertical com câmara de inspecção, formado por: sumidouro de PVC, de saída vertical, de 100 mm de diâmetro fixado com soldadura termoplástica à lâmina impermeabilizante de PVC (não incluída neste preço) e protegido por caixa visitável, modelo KS 10 "ZINCO", de alumínio recoberto com plástico, cor cinzento escuro.
Execução de encontro de cobertura plana acessível, não ventilada, ajardinada extensiva, tipo invertida "ZINCO", com sumidouro de saída vertical com câmara de inspecção, formado por: sumidouro de PVC, de saída vertical, de 100 mm de diâmetro fixado com soldadura termoplástica à lâmina impermeabilizante de PVC previamente colocada (não incluída neste preço) e protegido por caixa visitável, modelo KS 10 "ZINCO", de alumínio recoberto com plástico, cor cinzento escuro, de 300x300 mm e 100 mm de altura, com base para o seu apoio com as abas estendidas de 300x530 mm, tampa de aço galvanizado e plastificado e ranhuras nos laterais para permitir a passagem da água procedente da cobertura, contraventada perimetralmente através da camada de seixos rolados, de 30 cm de largura mínima. Totalmente terminado.
Inclui: Marcação. Execução de rebaixe do suporte à volta do sumidouro. Limpeza e preparação da superfície na qual se tem de aplicar a impermeabilização. Colocação do sumidouro. Colocação da câmara de inspecção. Enchimento com seixos rolados do espaço situado sobre as abas da caixa de controlo.
Critério de medição de projecto: Número de unidades previstas, segundo documentação gráfica de Projecto.
Critério de medição de obra: Medir-se-á o número de unidades realmente executadas segundo especificações de Projecto.

| Código | Un | Descrição | Rendimento | Preço | Importância |
|---|---|---|---|---|---|
| mt15dan100c | Ud | Sumidouro de PVC, de saída vertical, de 100 mm de diâmetro. (material) | 1.000 | 8.31 | 8.31 |
| mt14lbz110a | Ud | Caixa visitável, modelo KS 10 "ZINCO", de alumínio recoberto com plástico, cor cinzento escuro, de 300x300 mm e 100 mm de altura, com base para o seu apoio com as abas estendidas de 300x530 mm, tampa de aço galvanizado e plastificado e ranhuras nos laterais para permitir a passagem da água procedente da cobertura; para o registo de elemento de evacuação vertical com uma secção máxima de 240x240 mm. (material) | 1.000 | 49.75 | 49.75 |
| mt01arc010 | t | Seixos rolados de 16 a 32 mm de diâmetro. (material) | 0.180 | 28.00 | 5.04 |
| mo020 | h | Oficial de 1ª construção. (mão de obra) | 0.118 | 16.85 | 1.99 |
| mo113 | h | Operário não qualificado construção. (mão de obra) | 0.118 | 15.82 | 1.87 |
| mo029 | h | Oficial de 1ª aplicador de lâminas impermeabilizantes. (mão de obra) | 0.101 | 16.85 | 1.70 |
| mo067 | h | Ajudante de aplicador de lâminas impermeabilizantes. (mão de obra) | 0.101 | 16.45 | 1.66 |
| mo008 | h | Oficial de 1ª canalizador. (mão de obra) | 0.323 | 17.41 | 5.62 |
| % | % | Custos directos complementares | 2 % | 75.94 | 1.52 |
|  |  | Custos directos |  |  | 77.46 |
