# Remate da cobertura "ZINCO" com perfil

- Propriedade do ficheiro: CYPE INGENIEROS, S.A.
- Formato: FIEBDC-3/2002
- Moeda: EUR
- Custos indirectos: 3.00 %
- IVA: 23.00 %

## Q Coberturas

### QV Sistemas de coberturas verdes

#### QVR Remates

**QVR010** m Remate da cobertura "ZINCO" com perfil.
Remate de beirado de cobertura inclinada "ZINCO", com perfil angular de aço inoxidável AISI 304, modelo TRP 140 "ZINCO", de 140 mm de altura, com perfurações na aba horizontal e ranhuras na aba vertical para permitir a passagem da água procedente da cobertura e perfis de retenção de aço inoxidável AISI 304, modelo LF 300 "ZINCO", de 100 mm de altura, com uma capacidade de carga de 300 kg, para compensar o impulso provocado pelo deslizamento das camadas da cobertura, com um rendimento de 2 ud/m; fixados mecanicamente ao suporte estrutural da cobertura. Inclusive placa base, porcas de aço inoxidável, parafusos de aço zincado e peças de borracha EPDM.
Inclui: Limpeza e preparação da superfície suporte. Marcação dos pontos de fixação do perfil de retenção. Marcação do perfil perimetral. Fixação do perfil de retenção. Corte e colocação do perfil perimetral.
Critério de medição de projecto: Comprimento medido segundo documentação gráfica de Projecto.
Critério de medição de obra: Medir-se-á o comprimento realmente executado segundo especificações de Projecto.

| Código | Un | Descrição | Rendimento | Preço | Importância |
|---|---|---|---|---|---|
| mt14lbz140a | Ud | Perfil de retenção de aço inoxidável AISI 304, modelo LF 300 "ZINCO", de 100 mm de altura, com uma capacidade de carga de 300 kg; inclusive placa base, três porcas M10 de aço inoxidável, cinco parafusos de aço zincado com uma ponta para a sua colocação e impermeabilização entre componentes com duas peças de borracha EPDM. (material) | 2.000 | 254.66 | 509.32 |
| mt14lbz130a | m | Perfil angular de aço inoxidável AISI 304, modelo TRP 140 "ZINCO", de 140 mm de altura, com perfurações na aba horizontal e ranhuras na aba vertical para permitir a passagem da água procedente da cobertura, fornecido em barras de 3 m de comprimento; inclusive parafusos de fixação. (material) | 1.000 | 160.23 | 160.23 |
| mo020 | h | Oficial de 1ª construção. (mão de obra) | 0.370 | 22.68 | 8.39 |
| mo077 | h | Ajudante de construção. (mão de obra) | 0.370 | 22.13 | 8.19 |
| % | % | Custos directos complementares | 2 % | 686.13 | 13.72 |
|  |  | Custos directos |  |  | 699.85 |
