# Cobertura inclinada, ajardinada extensiva. Sistema Cobertura Inclinada até 20° "ZINCO"

- Propriedade do ficheiro: CYPE Ingenieros S.A.
- Formato: FIEBDC-3/2016
- Programa: Gerador de preços para construção civil. CYPE Ingenieros, S.A.
- Data: 22/10/2024
- Moeda: EUR
- Custos indirectos: 3 %
- IVA: 23 %

## Q Coberturas

### QV Sistemas de coberturas verdes

#### QVE Extensivas

**QVE021** m² Cobertura inclinada, ajardinada extensiva. Sistema Cobertura Inclinada até 20° "ZINCO".
Cobertura inclinada, ajardinada extensiva (ecológica), sistema Cobertura Inclinada até 20° "ZINCO", com uma pendente média de 8,75%, sobre base resistente. CAMADA DE REGULARIZAÇÃO: argamassa de cimento, confeccionada em obra, dosificação 1:6, de 2 cm de espessura, com acabamento afagado; IMPERMEABILIZAÇÃO: tipo monocamada, colada, formada por uma membrana de betume modificado com elastómero SBS, LBM(SBS)-50/G-FP, com armadura de feltro de poliéster reforçado e estabilizado de 150 g/m², com auto-protecção mineral de cor verde, com resistência à penetração de raizes, totalmente colada com maçarico; CAMADA SEPARADORA SOB ISOLAMENTO: geotêxtil não tecido composto por fibras de poliéster entrelaçadas, (150 g/m²); ISOLAMENTO TÉRMICO: painel rígido de poliestireno extrudido, de superfície lisa e bordo lateral a meia madeira, de 40 mm de espessura, resistência à compressão >= 500 kPa, resistência térmica 1,2 m²°C/W, condutibilidade térmica 0,034 W/(m°C), com fixação mecânica; CAMADA SEPARADORA SOB PROTECÇÃO: lâmina de dessolidarização, flexível, de polipropileno, TGV 21 "ZINCO", impermeável à água da chuva e permeável ao vapor de água, de 0,55 mm de espessura, com uma massa superficial de 80 g/m²; CAMADA DRENANTE E RETENTORA DE ÁGUA: módulo Floraset FS 75 "ZINCO", formado por placa de poliestireno expandido, colocado com os nódulos para cima; CAMADA DE REVESTIMENTO: substrato Zincoterra Floral "ZINCO", composto de cerâmica seleccionada triturada e outros componentes minerais misturados com composto vegetal e turfa, de 70 mm de espessura, e plantas com torrão plano, Zinco Sedum Mix "ZINCO", com 4 ou mais espécies distintas de sedum. Inclusive seixos rolados para o enchimento do espaço entre o bordo da cobertura e a vegetação.
Critérios considerados na determinação do preço da unidade de obra: O preço não inclui a formação de pendentes.
Inclui: Limpeza da superfície suporte. Descarga, espalhamento e nivelamento com réguas da camada de argamassa de regularização. Limpeza e preparação da superfície. Colocação da impermeabilização. Execução de furos e ancoragem do isolamento. Colocação da camada separadora sob protecção. Colocação da camada drenante e retentora de água. Colocação da camada filtrante. Espalhamento do substrato. Colocação da vegetação. Execução de cumeeiras, rincões, beirados e bordas livres. Enchimento do espaço entre o bordo da cobertura e a vegetação com seixos rolados.
Critério de medição de projecto: Superfície da vertente medida em verdadeira magnitude, segundo documentação gráfica de Projecto. Incluindo formação de cumeeiras, rincões, beirados e bordos livres. Não se inclui formação de laroz, beirados decorativos nem encontros de vertentes com paramentos verticais, chaminés, janelas ou condutas de ventilação.
Critério de medição de obra: Medir-se-á, em verdadeira magnitude, a superfície realmente executada segundo especificações de Projecto. Incluindo formação de cumeeiras, rincões, beirados e bordas livres. Não se inclui formação de laroz, beirados decorativos nem encontros de vertentes com paramentos verticais, chaminés, janelas ou condutas de ventilação.

| Código | Un | Descrição | Rendimento | Preço | Importância |
|---|---|---|---|---|---|
| mt14iea020c | kg | Emulsão asfáltica aniônica com cargas. (material) | 0.3 | 3.3 | 0.990 |
| mt14lga010oc | m² | Membrana de betume modificado com elastómero SBS, LBM(SBS)-50/G-FP, de 3,5 mm de espessura, massa nominal 5 kg/m², com armadura de feltro de poliéster reforçado e estabilizado de 150 g/m², com auto-protecção mineral de cor verde, com resistência à penetração de raizes. Segundo EN 13707. (material) | 1.1 | 10.36 | 11.396 |
| mt14gsa020bc | m² | Geotêxtil não tecido composto por fibras de poliéster entrelaçadas, com uma resistência à tracção longitudinal de 1,88 kN/m, uma resistência à tracção transversal de 1,49 kN/m, uma abertura de cone ao ensaio de perfuração dinâmica segundo NP EN ISO 13433 inferior a 40 mm, resistência CBR ao punçoamento 0,3 kN e uma massa superficial de 150 g/m², segundo EN 13252. (material) | 1.05 | 0.68 | 0.714 |
| mt16pxa010bac | m² | Painel rígido de poliestireno extrudido, segundo EN 13164, de superfície lisa e bordo lateral a meia madeira, de 40 mm de espessura, resistência à compressão >= 500 kPa, resistência térmica 1,2 m²°C/W, condutibilidade térmica 0,034 W/(m°C), Euroclasse E de reacção ao fogo segundo NP EN 13501-1, com código de designação XPS-EN 13164-T1-CS(10/Y)500-DLT(2)5-DS(70,90)-WL(T)0,7-WD(V)3-FTCD1. (material) | 1.05 | 9.26 | 9.723 |
| mt16aaa020ig | Ud | Fixação mecânica para painéis isolantes de poliestireno extrudido, colocados directamente sobre a superfície suporte. (material) | 2.5 | 0.19 | 0.475 |
| mt14lbz070a | m² | Lâmina de dessolidarização, flexível, de polipropileno, TGV 21 "ZINCO", impermeável à água da chuva e permeável ao vapor de água, de 0,55 mm de espessura, com uma massa superficial de 80 g/m², fornecida em rolos de 1,60x250 m. (material) | 1.05 | 2.15 | 2.258 |
| mt14lbz030fga | m² | Módulo drenante e retentor de água, Floraset FS 75 "ZINCO", de poliestireno expandido, fornecido em placas. (material) | 1.03 | 23.15 | 23.845 |
| mt48saz010a | m³ | Substrato Zincoterra Floral "ZINCO", composto de cerâmica seleccionada triturada e outros componentes minerais misturados com composto vegetal e turfa, fornecido em sacos Big Bag, para coberturas verdes. (material) | 0.084 | 114 | 9.576 |
| mt48epz010ja | m² | Plantas com torrão plano, Zinco Sedum Mix "ZINCO", fornecidas em tabuleiros de 60 unidades com 4 ou mais espécies distintas de sedum, para coberturas verdes. (material) | 1 | 10 | 10.000 |
| mt01arc010 | t | Seixos rolados lavados, de granulometria compreendida entre 16 e 32 mm. (material) | 0.04 | 21.65 | 0.866 |
| mo020 | h | Oficial de 1ª construção. (mão de obra) | 0.004 | 22.68 | 0.091 |
| mo113 | h | Operário não qualificado construção. (mão de obra) | 0.004 | 21.45 | 0.086 |
| mo054 | h | Oficial de 1ª montador de isolamentos. (mão de obra) | 0.101 | 23.31 | 2.354 |
| mo101 | h | Ajudante de montador de isolamentos. (mão de obra) | 0.101 | 22.13 | 2.235 |
| mo029 | h | Oficial de 1ª aplicador de lâminas impermeabilizantes. (mão de obra) | 0.203 | 22.68 | 4.604 |
| mo067 | h | Ajudante de aplicador de lâminas impermeabilizantes. (mão de obra) | 0.203 | 22.13 | 4.492 |
| mo040 | h | Oficial de 1ª jardineiro. (mão de obra) | 0.624 | 22.68 | 14.152 |
| mo086 | h | Ajudante de jardineiro. (mão de obra) | 0.623 | 22.13 | 13.787 |
| % | % | Custos directos complementares | 2 % | 111.644 | 2.233 |
|  |  | Custos directos |  |  | 113.877 |

Resíduos:
- colocação: mt14iea020c Emulsão asfáltica aniônica com cargas; factor de resíduo 0.007
- colocação: mt14lga010oc; factor de resíduo 0.048016
- colocação: mt14gsa020bc; factor de resíduo 0.07
- colocação: mt16pxa010bac; factor de resíduo 0.048
- colocação: mt14lbz070a; factor de resíduo 0.07
- colocação: mt14lbz030fga Módulo drenante e retentor de água, Floraset FS 75 "ZINCO", de poliestireno expandido, fornecido em placas; factor de resíduo 0.024
- colocação: mt48epz010ja; factor de resíduo 0.02
- colocação: mt01arc010 Seixos rolados lavados, de granulometria compreendida entre 16 e 32 mm; factor de resíduo 0.0039739

## Recursos

**mt14iea020c** kg Emulsão asfáltica aniônica com cargas
Dados técnicos: Custo energético 31.940 MJ; Emissão de CO2 0.230 kg; Código LER 17 03 02; Massa do elemento 1 kg; Volume 0.001 m3

**mt14lga010oc** m² Membrana de betume modificado com elastómero SBS
Dados técnicos: Custo energético 291.511 MJ; Emissão de CO2 8.201 kg; Código LER 17 03 02; Massa do elemento 5 kg; Volume 0.005 m3
Resíduos:
- embalagem: re170203 Plástico. (componente de resíduo); rendimento 0.063 kg; Código LER 17 02 03; Massa do elemento 1 kg; Volume 0.001667 m3

**mt14gsa020bc** m² Geotêxtil não tecido composto por fibras de poliéster entrelaçadas
Dados técnicos: Custo energético 8.742 MJ; Emissão de CO2 0.453 kg; Código LER 17 06 04; Massa do elemento 0.15 kg; Volume 0.00025 m3
Resíduos:
- embalagem: re170203 Plástico; rendimento 0.024 kg

**mt16pxa010bac** m² Painel rígido de poliestireno extrudido
Dados técnicos: Custo energético 142.725 MJ; Emissão de CO2 4.547 kg; Código LER 17 06 04; Massa do elemento 1.6 kg; Volume 0.002667 m3
Resíduos:
- embalagem: re170203 Plástico; rendimento 0.024 kg

**mt16aaa020ig** Ud Fixação mecânica para painéis isolantes de poliestireno extrudido, colocados directamente sobre a superfície suporte
Dados técnicos: Custo energético 0.233 MJ; Emissão de CO2 0.071 kg
Resíduos:
- embalagem: re150101 Embalagens de papel e cartão. (componente de resíduo); rendimento 0.072 kg; Código LER 15 01 01; Massa do elemento 1 kg; Volume 0.001333 m3

**mt14lbz070a** m² Lâmina de dessolidarização
Dados técnicos: Custo energético 9.760 MJ; Emissão de CO2 0.348 kg; Código LER 17 06 04; Massa do elemento 0.08 kg; Volume 0.000133 m3
Resíduos:
- embalagem: re170203 Plástico; rendimento 0.024 kg

**mt14lbz030fga** m² Módulo drenante e retentor de água, Floraset FS 75 "ZINCO", de poliestireno expandido, fornecido em placas
Dados técnicos: Custo energético 95.174 MJ; Emissão de CO2 3.304 kg; Código LER 17 06 04; Massa do elemento 1 kg; Volume 0.001667 m3
Resíduos:
- embalagem: re170203 Plástico; rendimento 0.034 kg

**mt48epz010ja** m² Plantas com torrão plano
Dados técnicos: Custo energético 402.000 MJ; Emissão de CO2 -10.431 kg; Código LER 20 02 01; Massa do elemento 13.4 kg; Volume 0.008933 m3

**mt01arc010** t Seixos rolados lavados, de granulometria compreendida entre 16 e 32 mm
Dados técnicos: Custo energético 75.000 MJ; Emissão de CO2 4.000 kg; Código LER 01 04 08; Massa do elemento 1000 kg; Volume 0.666667 m3
